# ENV_PONF

- Propiedad del archivo: SOFT S.A.
- Formato: FIEBDC-3/2002
- Programa: Presto 8.63
- Fecha de los precios: 02/01/2016
- Divisa: EUR
- Código: ENV_PONF (02/09/2009)
Importe: 47864.09

## 01 ACTUACIONES PREVIAS
Importe: 2779.75

**E01DIE060** u DESMONTAJE LUMINARIA EXTERIOR
9 u × 7.26 = 65.34
Desmontaje de luminaria exterior por medios manuales, con o sin recuperación del mismo, para su reposición o sustitución después de otros trabajos, incluso desconexiones y limpieza, y parte proporcional de medios auxiliares.

| Código | Ud | Descripción | Rendimiento | Precio | Importe |
|---|---|---|---|---|---|
| O01OB220 | h | Ayudante electricista (mano de obra) | 0.4 | 18.14 | 7.26 |
|  |  | Total |  |  | 7.26 |

Claves: recuperable, trabajo, desmontable, aplique, medio, limpieza, auxiliar, manual, exterior

| Medición | Uds. | Parcial |
|---|---|---|
| Soportal | 9 | 9.00 |
| Total |  | 9 |

**E01DWW0AA** u LEVANTADO DE RÓTULO
1 u × 25.5 = 25.50
Levantado de rótulo identificativo del centro en paramento vertical "INSTITUTO GIL Y CARRASCO", por medios manuales, incluso limpieza y retirada de material a pie de carga, sin transporte a vertedero o planta de reciclaje y con parte proporcional de medios auxiliares. Medición de la unidad realmente ejecutada.

| Código | Ud | Descripción | Rendimiento | Precio | Importe |
|---|---|---|---|---|---|
| O01OA070 | h | Peón ordinario (mano de obra) | 1.5 | 17 | 25.50 |
|  |  | Total |  |  | 25.5 |

**E01DEW010** m2 PREPARACIÓN Y LIMPIEZA PARAMENTOS
210 m2 × 8.86 = 1860.60
Preparación y limpieza de paramentos verticales y/o horizontales, por medios manuales, para su posterior revestimiento, incluso retirada de escombros a pie de carga, sin transporte a vertedero o planta de reciclaje y con parte proporcional de medios auxiliares, sin medidas de protección colectivas. Medición de superficie realmente ejecutada.

| Código | Ud | Descripción | Rendimiento | Precio | Importe |
|---|---|---|---|---|---|
| O01OA040 | h | Oficial segunda (mano de obra) | 0.25 | 18.45 | 4.61 |
| O01OA070 | h | Peón ordinario | 0.25 | 17 | 4.25 |
|  |  | Total |  |  | 8.86 |

Claves: ejecución, paramento, vertical, horizontal, medio, manual, revestimiento, transporte, pie, limpieza, vertedero, planta, auxiliar, protección, colectivo, medición, superficie, carga, preparación, escombro

**E01DKA030** m2 LEVANTADO CERRAJERÍA EN MUROS A MANO
79.34 m2 × 10.44 = 828.31
Levantado de carpintería metálica, en cualquier tipo de muros, incluidos cercos, hojas y accesorios, por medios manuales, incluso limpieza, retirada de escombros a pie de carga, sin transporte a vertedero o planta de reciclaje y con parte proporcional de medios auxiliares. Medición de superficie realmente ejecutada.

| Código | Ud | Descripción | Rendimiento | Precio | Importe |
|---|---|---|---|---|---|
| O01OA050 | h | Ayudante (mano de obra) | 0.3 | 17.8 | 5.34 |
| O01OA070 | h | Peón ordinario | 0.3 | 17 | 5.10 |
|  |  | Total |  |  | 10.44 |

Claves: medición, levantar, cerrajería, muro, mano, ejecución, metal, hoja, accesorio, medio, carpintería, planta, cerco, escombro, pie, carga, transporte, vertedero, superficie, auxiliar, limpieza, manual

| Medición | Uds. | Largo | Alto | Parcial |
|---|---|---|---|---|
| Planta baja |  |  |  |  |
| Ventana tipo 1 | 6 | 1.45 | 1.9 | 16.53 |
| Ventana tipo 2 | 5 | 0.75 | 1.9 | 7.13 |
| Planta primera |  |  |  |  |
| Ventana tipo 1 | 7 | 1.45 | 1.9 | 19.29 |
| Ventana tipo 2 | 6 | 0.75 | 1.9 | 8.55 |
| Planta segunda |  |  |  |  |
| Ventana tipo 1 | 7 | 1.45 | 1.9 | 19.29 |
| Ventana tipo 2 | 6 | 0.75 | 1.9 | 8.55 |
| Total |  |  |  | 79.34 |

## 02 REVESTIMIENTOS (02/09/2009)
Importe: 13901.7

**02.01** m2 SISTEMA SATE EPS 200MM ACABADO BLANCO LISO i/ FOSEADO
170 m2 × 68.41 = 11629.70
Suministro y colocación de sistema de aislamiento térmico por el exterior en paramento horizontal, serie COTETERM ETICS EPS de PAREX o equivalente, formado por placas de aislamiento de EPS de 200mm de espesor y dimensiones (1000x600)mm, con conductividad térmica Landa = 0,037W/mK y densidad 15Kg/m3 según EN-13163. Placas adeheridas con mortero y ancladas al soporte existente mediante fijaciones de percusión con anclajes NTK U 130 de parex o equivalente. Superficie de las placas (cara exterior) revestida mediante mortero COTETERM-M de parex o equivalente y armado mediante malla de fibra de vidrio con tratamiento antiálcalis de 4x4mm de luz COTETERM MALLA STD 167 de parex o equivalente. Incluye capa de preparación mediante imprimación de alta adherencia y acabado final liso en color blanco RAL 9001 o a definir por la propiedad, mediante revestimiento orgánico fotorreticulante. Coteterm antifisuras liso de parex o equivalente. Incluye parte proporcional de foseado perimetral con placas de aislamiento de EPS de 140mm de espesor. Coeficiente de transmisión térmica U=0,178W/m2K y peso del sistema 26Kg/m2. Clasificación Clase II con una resistencia al impacto >3julios. Clasificación B-s2,d0. Espesor total del sistema 21,5cm. Materiales con marcado CE y DdP (Declaración de prestaciones). Según detalles de documentación gráfica. Incluye parte proporcional de pequeño material necesario, medios auxiliares y limpieza final. Paramento totalmente ejecutado. Medición de la superficie ejecutada.

| Código | Ud | Descripción | Rendimiento | Precio | Importe |
|---|---|---|---|---|---|
| PPRX16850125 | kg | Mortero fijación placas blanco (material; 10/01/2019) | 7 | 1.05 | 7.35 |
| PPRX11351501 | m | Perfil esquina ALU+Malla (material; 10/01/2019) | 0.5 | 0.8 | 0.40 |
| PPRX11350104 | m | Perfil arranque 40 mm (material; 10/01/2019) | 0.1 | 1.9 | 0.19 |
| PPRX15170001 | m² | Malla fibra de vidrio templada STD 167 (material; 10/01/2019) | 1.1 | 1.5 | 1.65 |
| PPRX11322311 | u | Anclaje NTK U 90 (material; 10/01/2019) | 6 | 0.4 | 2.40 |
| PPRX11330CC | m² | Placa EPS grafito 200mm (material; 10/01/2019) | 1.05 | 14.5 | 15.23 |
| PPRX11330DD | m² | Placa EPS grafito 140mm (material; 10/01/2019) | 0.3 | 11.25 | 3.38 |
| PPRX2683 | l | Imprimación fondo (material; 10/01/2019) | 0.2 | 4.4 | 0.88 |
| PPRX1456 | kg | Acabado blanco liso (material; 10/01/2019) | 3.5 | 1.4 | 4.90 |
| O01OA030 | h | Oficial primera (mano de obra) | 0.6 | 20 | 12.00 |
| O01OA050 | h | Ayudante | 0.6 | 17.8 | 10.68 |
| O01OA070 | h | Peón ordinario | 0.55 | 17 | 9.35 |
|  |  | Total |  |  | 68.41 |

| Medición | Uds. | Parcial |
|---|---|---|
| Soportal. Zona 1 | 170 | 170.00 |
| Total |  | 170 |

**02.02** m2 SISTEMA SATE EPS 80MM ACABADO BLANCO LISO i/FOSEADO (02/09/2009)
40 m2 × 56.8 = 2272.00
Suministro y colocación de sistema de aislamiento térmico por el exterior en paramento horizontal, serie COTETERM ETICS EPS de PAREX o equivalente, formado por placas de aislamiento de EPS de 80mm de espesor y dimensiones (1000x600)mm, con conductividad térmica Landa = 0,037W/mK y densidad 15Kg/m3 según EN-13163. Placas adeheridas con mortero y ancladas al soporte existente mediante fijaciones de percusión con anclajes NTK U 130 de parex o equivalente. Superficie de las placas (cara exterior) revestida mediante mortero COTETERM-M de parex o equivalente y armado mediante malla de fibra de vidrio con tratamiento antiálcalis de 4x4mm de luz COTETERM MALLA STD 167 de parex o equivalente. Incluye capa de preparación mediante imprimación de alta adherencia y acabado final liso en color blanco RAL 9001 o a definir por la propiedad, mediante revestimiento orgánico fotorreticulante Coteterm antifisuras liso de parex o equivalente. Incluye parte proporcional de foseado perimetral con placas de aislamiento de EPS de 20mm de espesor. Coeficiente de transmisión térmica U=0,424W/m2K y peso del sistema 21Kg/m2. Clasificación Clase II con una resistencia al impacto >3julios. Clasificación B-s2,d0. Espesor total del sistema 9,35cm. Materiales con marcado CE y DdP (Declaración de prestaciones). Según detalles de documentación gráfica. Incluye parte proporcional de pequeño material necesario, medios auxiliares y limpieza final. Paramento totalmente ejecutado. Medición de la superficie ejecutada.

| Código | Ud | Descripción | Rendimiento | Precio | Importe |
|---|---|---|---|---|---|
| PPRX16850125 | kg | Mortero fijación placas blanco | 7 | 1.05 | 7.35 |
| PPRX11351501 | m | Perfil esquina ALU+Malla | 0.5 | 0.8 | 0.40 |
| PPRX11350104 | m | Perfil arranque 40 mm | 0.1 | 1.9 | 0.19 |
| PPRX15170001 | m² | Malla fibra de vidrio templada STD 167 | 1.1 | 1.5 | 1.65 |
| PPRX11322311 | u | Anclaje NTK U 90 | 6 | 0.4 | 2.40 |
| PPRX11330AA | m² | Placa EPS grafito 80mm (material; 10/01/2019) | 1 | 5.1 | 5.10 |
| PPRX11330BB | m² | Placa EPS gratito 20mm (material; 10/01/2019) | 0.3 | 4.05 | 1.22 |
| PPRX2683 | l | Imprimación fondo | 0.2 | 4.4 | 0.88 |
| PPRX1456 | kg | Acabado blanco liso | 3.5 | 1.4 | 4.90 |
| O01OB910 | h | Oficial 1ª revocador (mano de obra; 02/09/2009) | 0.6 | 19.09 | 11.45 |
| O01OB920 | h | Ayudante revocador (mano de obra; 02/09/2009) | 0.6 | 18.6 | 11.16 |
| O01OA060 | h | Peón especializado (mano de obra; 02/09/2009) | 0.6 | 16.83 | 10.10 |
|  |  | Total |  |  | 56.8 |

| Medición | Uds. | Parcial |
|---|---|---|
| Soportal. Zona 2 | 40 | 40.00 |
| Total |  | 40 |

## 03 ILUMINACION (01/01/2010)
Importe: 847.91

**E18IRL0AA** u LUMINARIA ESTANCA 840 IP65 CW 1200. NEGRO (01/01/2010)
7 u × 121.13 = 847.91
Suministro y colocación de luminaria estanca modelo 84030038-885 de SIMON o equivalente a definir por la DF, IP65 de dimensiones largo:1200mm, ancho:80mm, altura ajustable:75mm, y peso 1,2Kg, en color negro. Flujo lumínico 4100lm y potencia norminal de la lámpara 40W. Temperatura de color 4000K. Instalación en superficie según detalles de documentación gráfica. Tensión de alimentación 230V y 50Hz. Vida útil de 30.000 a 25ºC y una máxima de 35ºC. Certificaciones 2006/95/CE - Directiva Baja Tensión 2004/108/CE-Directiva CEM. Totalmente instalada y conectada, probada y funcionando

| Código | Ud | Descripción | Rendimiento | Precio | Importe |
|---|---|---|---|---|---|
| O01OB200 | h | Oficial 1ª electricista (mano de obra) | 1 | 19.38 | 19.38 |
| P16BA6AA | u | Luminaria estanca 840 ip65 1200mm y 4100 lum (material; 10/01/2019) | 1 | 95 | 95.00 |
| P01DW090 | u | Pequeño material (material; 01/01/2010) | 5 | 1.35 | 6.75 |
|  |  | Total |  |  | 121.13 |

## 04 CARPINTERIAS (01/01/2010)
Importe: 27406.67

**E14PP0AA** m2 VENT AL. OCIL. R.P.T. MONOBLOCK 1H+1F
24.23 m2 × 149.66 = 3626.26
Suministro y colocación de carpintería de aluminio con rotura de puente térmico, lacado color RAL 9006 de 60 micras, en ventanas formadas por un fijo en la parte inferior, y dos hojas en la parte superior, una de ellas practicable de eje vertical y la segunda practicable de eje vertical y oscilobatiente, según documentación gráfica, dotadas de apertura para microventilación de superficie mayor de 2m2, perfil de 60mm mínimo, con montaje fijo inferior para salvar la altura de 1,10m desde el suelo, triple junta de goma, ingletes sellados con pasta, herrajes de colgar y de seguridad tipo Baicha, bisagra con eje de acero inoxidable RAL 9006, manillas color RAL 9006, vierteaguas incorporado con salida de agua de condensación, sellado de juntas con silicona resistente a los rayos uva, limpieza. Incluso trabajos de albailería necesarios para instalación. Incluso con p.p. de medios auxiliares. s/NTE-FCL-3. La medida de huecos no incluye el cajón de persiana, montante inferior acristalado con vidrio de seguridad.

| Código | Ud | Descripción | Rendimiento | Precio | Importe |
|---|---|---|---|---|---|
| O01OB130 | h | Oficial 1ª cerrajero (mano de obra) | 0.15 | 19.09 | 2.86 |
| O01OB140 | h | Ayudante cerrajero (mano de obra) | 0.1 | 17.95 | 1.80 |
| P12PM0AA | m2 | Carpinteria RPT 2h (pract y oscilo)+fijo (material; 17/01/2019) | 1 | 145 | 145.00 |
|  |  | Total |  |  | 149.66 |

| Medición | Uds. | Largo | Alto | Parcial |
|---|---|---|---|---|
| Planta baja |  |  |  |  |
| Ventana tipo 2 | 5 | 0.75 | 1.9 | 7.13 |
| Planta primera |  |  |  |  |
| Ventana tipo 2 | 6 | 0.75 | 1.9 | 8.55 |
| Planta segunda |  |  |  |  |
| Ventana tipo 2 | 6 | 0.75 | 1.9 | 8.55 |
| Planta baja |  |  |  |  |
| Total |  |  |  | 24.23 |

**E14PP0AB** m2 VENT AL. OCIL. R.P.T. MONOBLOCK 2H+1F
55.11 m2 × 111.07 = 6121.07
Suministro y colocación de carpintería de aluminio con rotura de puente térmico, lacado color RAL 9006 de 60 micras, en ventanas formadas por un fijo en la parte inferior, y dos hojas en la parte superior, una de ellas practicable de eje vertical y la segunda practicable de eje vertical y oscilobatiente, según documentación gráfica, dotadas de apertura para microventilación de superficie mayor de 2m2, perfil de 60mm mínimo, con montaje fijo inferior para salvar la altura de 1,10m desde el suelo, triple junta de goma, ingletes sellados con pasta, herrajes de colgar y de seguridad tipo Baicha, bisagra con eje de acero inoxidable RAL 9006, manillas color RAL 9006, vierteaguas incorporado con salida de agua de condensación, sellado de juntas con silicona resistente a los rayos uva, limpieza. Incluso trabajos de albailería necesarios para instalación. Incluso con p.p. de medios auxiliares. s/NTE-FCL-3. La medida de huecos no incluye el cajón de persiana, montante inferior acristalado con vidrio de seguridad.

| Código | Ud | Descripción | Rendimiento | Precio | Importe |
|---|---|---|---|---|---|
| O01OB130 | h | Oficial 1ª cerrajero | 0.2 | 19.09 | 3.82 |
| O01OB140 | h | Ayudante cerrajero | 0.1 | 17.95 | 1.80 |
| P12PM0AB | m2 | Carpinteria RPT 1h (pract y oscilo)+fijo (material; 31/01/2019) | 1 | 105.45 | 105.45 |
|  |  | Total |  |  | 111.07 |

| Medición | Uds. | Largo | Alto | Parcial |
|---|---|---|---|---|
| Planta baja |  |  |  |  |
| Ventana tipo 1 | 6 | 1.45 | 1.9 | 16.53 |
| Planta primera |  |  |  |  |
| Ventana tipo 1 | 7 | 1.45 | 1.9 | 19.29 |
| Planta segunda |  |  |  |  |
| Ventana tipo 1 | 7 | 1.45 | 1.9 | 19.29 |
| Total |  |  |  | 55.11 |

**E16EA0AA** m2 DOBLE ACRISTALAMIENTO BAJA EMISIVIDAD 4/16/4 BE (01/01/2010)
45.3 m2 × 68.54 = 3104.86
Doble acristalamiento formado por una luna float incolora de 4 mm. con un vidrio de baja emisividad de 4 mm. cámara de aire deshidratado de 16 mm. con perfil separador de aluminio y doble sellado perimetral, fijación sobre carpintería con acuñado mediante calzos de apoyo perimetrales y laterales y sellado en frío con silicona, incluso colocación de junquillos, según NTE-FVP.

| Código | Ud | Descripción | Rendimiento | Precio | Importe |
|---|---|---|---|---|---|
| O01OB250 | h | Oficial 1ª vidriería (mano de obra) | 0.2 | 18.4 | 3.68 |
| P14EA070 | m2 | Doble acristalamiento baja emisividad 6/16/4 mm (material; 18/01/2019) | 1.006 | 55.5 | 55.83 |
| P14KW060 | m | Sellado con silicona neutra (material) | 7 | 1 | 7.00 |
| P01DW090 | u | Pequeño material | 1.5 | 1.35 | 2.03 |
|  |  | Total |  |  | 68.54 |

| Medición | Uds. | Largo | Parcial |
|---|---|---|---|
| Planta baja |  |  |  |
| Ventana tipo 1 | 6 | 1.1 | 6.60 |
|  | 6 | 0.4 | 2.40 |
| Ventana tipo 2 | 5 | 0.9 | 4.50 |
| Planta primera |  |  |  |
| Ventana tipo 1 | 7 | 1.1 | 7.70 |
|  | 7 | 0.4 | 2.80 |
| Ventana tipo 2 | 6 | 0.9 | 5.40 |
| Planta segunda |  |  |  |
| Ventana tipo 1 | 7 | 1.1 | 7.70 |
|  | 7 | 0.4 | 2.80 |
| Ventana tipo 2 | 6 | 0.9 | 5.40 |
| Total |  |  | 45.3 |

**E16EA0AB** m2 DOBLE ACRISTALAMIENTO BAJA EMISIVIDAD 4+4/12/4+4 BE (01/01/2010)
17.1 m2 × 203.44 = 3478.82
Doble acristalamiento formado por doble vidrio laminar de seguridad de 4+4 y 4+4, un vidrio de baja emisividad, vidrio laminar de seguridad compuesto por dos vidrios de 4 mm de espesor unidos mediante lámina de butiral de polivinilo incolora de 0,38 mm, cámara de aire deshidratado de 12 mm. con perfil separador de aluminio y doble sellado perimetral, fijación sobre carpintería con acuñado mediante calzos de apoyo perimetrales y laterales y sellado en frío con silicona, incluso cortes de vidrio y colocación de junquillos, según NTE-FVP-8.

| Código | Ud | Descripción | Rendimiento | Precio | Importe |
|---|---|---|---|---|---|
| O01OB250 | h | Oficial 1ª vidriería | 1.15 | 18.4 | 21.16 |
| P14ESS0AA | m2 | Vidrio 4+4/12/4+4 BE (material; 17/01/2019) | 1.05 | 165 | 173.25 |
| P14KW060 | m | Sellado con silicona neutra | 7 | 1 | 7.00 |
| P01DW090 | u | Pequeño material | 1.5 | 1.35 | 2.03 |
|  |  | Total |  |  | 203.44 |

| Medición | Uds. | Largo | Parcial |
|---|---|---|---|
| Planta baja |  |  |  |
| Ventana tipo 1 | 6 | 0.6 | 3.60 |
| Ventana tipo 2 | 5 | 0.3 | 1.50 |
| Planta primera |  |  |  |
| Ventana tipo 1 | 7 | 0.6 | 4.20 |
| Ventana tipo 2 | 6 | 0.3 | 1.80 |
| Planta segunda |  |  |  |
| Ventana tipo 1 | 7 | 0.6 | 4.20 |
| Ventana tipo 2 | 6 | 0.3 | 1.80 |
| Total |  |  | 17.1 |

**E14AEP0AA** m2 PERSIANA LAMA 40 mm ALUMINIO TÉRMICO
79.34 m2 × 75.61 = 5998.90
Conjunto de persiana enrrollable de lamas de aluminio térmico, lacadas en RAL 9006, de 40 mm. de anchura, con aislamiento interior, cajón de persiana en la parte superior con
cara exterior de chapa de aluminio lacado persiana, sistema compacto, completamente equipada con todos sus accesorios (eje, polea, cinta y recogedor). Incluso trabajos de albailería necesarios para instalación. Incluso con p.p. de guías y remates, montada, y con p.p. de medios auxiliares.

| Código | Ud | Descripción | Rendimiento | Precio | Importe |
|---|---|---|---|---|---|
| O01OB130 | h | Oficial 1ª cerrajero | 0.5 | 19.09 | 9.55 |
| P12APE0AA | m2 | Persiana aluminio térmico lama 40 mm, RAL 9006 (material; 31/01/2019) | 1.1 | 60.05 | 66.06 |
|  |  | Total |  |  | 75.61 |

| Medición | Uds. | Largo | Alto | Parcial |
|---|---|---|---|---|
| Planta baja |  |  |  |  |
| Ventana tipo 1 | 6 | 1.45 | 1.9 | 16.53 |
| Ventana tipo 2 | 5 | 0.75 | 1.9 | 7.13 |
| Planta primera |  |  |  |  |
| Ventana tipo 1 | 7 | 1.45 | 1.9 | 19.29 |
| Ventana tipo 2 | 6 | 0.75 | 1.9 | 8.55 |
| Planta segunda |  |  |  |  |
| Ventana tipo 1 | 7 | 1.45 | 1.9 | 19.29 |
| Ventana tipo 2 | 6 | 0.75 | 1.9 | 8.55 |
| Total |  |  |  | 79.34 |

**E14AEP025** m CAJÓN COMPACTO ALUMINIO 185 mm
41.75 m × 56.58 = 2362.22
Cajón capialzado de aluminio aislado, sistema compacto, realizado con chapas de aluminio, reforzadas en los bordes con perfiles de aluminio, compuesto por costados, fondillo, techo y tapa registrable, de 185 mm, montado. Incluso trabajos de albailería necesarios para instalación. Incluso p.p. de medios auxiliares.

| Código | Ud | Descripción | Rendimiento | Precio | Importe |
|---|---|---|---|---|---|
| O01OB130 | h | Oficial 1ª cerrajero | 0.4 | 19.09 | 7.64 |
| O01OB140 | h | Ayudante cerrajero | 0.2 | 17.95 | 3.59 |
| P12APE040 | m | Cajón aislado compacto aluminio 185 mm (material) | 1 | 45.35 | 45.35 |
|  |  | Total |  |  | 56.58 |

Claves: registro, refuerzo, perfil, compuesto, compacto, aluminio, chapa, tapa, auxiliar, montaje, medio, capialzado, cajón, techo

| Medición | Uds. | Largo | Parcial |
|---|---|---|---|
| Planta baja |  |  |  |
| Ventana tipo 1 | 6 | 1.45 | 8.70 |
| Ventana tipo 2 | 5 | 0.75 | 3.75 |
| Planta primera |  |  |  |
| Ventana tipo 1 | 7 | 1.45 | 10.15 |
| Ventana tipo 2 | 6 | 0.75 | 4.50 |
| Planta segunda |  |  |  |
| Ventana tipo 1 | 7 | 1.45 | 10.15 |
| Ventana tipo 2 | 6 | 0.75 | 4.50 |
| Total |  |  | 41.75 |

**E14AW050** m VIERTEAGUAS ALUMINIO LACADO e=1,5 mm a=40 cm (01/01/2010)
41.75 m × 46.67 = 1948.47
Vierteaguas de chapa de aluminio lacado de 13 micras con goterón, formado por piezas de un espesor de 1,5 mm y 40 cm de ancho, recibido con mortero de cemento CEM II/B-P 32,5 N y arena de río M-5 y adhesivo de resina Epoxi. Incluso trabajos de albailería necesarios para instalación. Incluso sellado de juntas con silicona incolora y limpieza, medido en su longitud, con marcado CE y DdP (Declaración de prestaciones) según Reglamento (UE) 305/2011.

| Código | Ud | Descripción | Rendimiento | Precio | Importe |
|---|---|---|---|---|---|
| O01OA030 | h | Oficial primera | 0.25 | 20 | 5.00 |
| O01OA040 | h | Oficial segunda | 0.25 | 18.45 | 4.61 |
| P12V070 | m | Vierteaguas aluminio lacado color 40 cm (material) | 1 | 31.56 | 31.56 |
| P06SI130 | m | Sellado silicona neutra e=7 mm (material) | 2.25 | 1.15 | 2.59 |
| P08MA030 | kg | Adhesivo resina epoxi (material) | 0.4 | 5.74 | 2.30 |
| A02A080 | m3 | MORTERO CEMENTO M-5 (material; 01/01/2010) | 0.008 | 75.77 | 0.61 |
|  |  | Total |  |  | 46.67 |

Claves: aluminio, vierteaguas, cemento, mortero, pieza, gota, chapa, laca, limpieza, adhesivo, areno, medición, incoloro, silicona, junta, epoxi, marco, río, resina, círculo

| Medición | Uds. | Largo | Parcial |
|---|---|---|---|
| Planta baja |  |  |  |
| Ventana tipo 1 | 6 | 1.45 | 8.70 |
| Ventana tipo 2 | 5 | 0.75 | 3.75 |
| Planta primera |  |  |  |
| Ventana tipo 1 | 7 | 1.45 | 10.15 |
| Ventana tipo 2 | 6 | 0.75 | 4.50 |
| Planta segunda |  |  |  |
| Ventana tipo 1 | 7 | 1.45 | 10.15 |
| Ventana tipo 2 | 6 | 0.75 | 4.50 |
| Total |  |  | 41.75 |

**E27EPA020AA** m2 PINTURA PLÁSTICA LISA MATE ESTÁNDAR OBRA BLANCO/COLOR (30/12/2014)
56.04 m2 × 5.21 = 291.97
Pintura en zona de las dependencias afectadas por la sustitución de ventanas, del tipo plástica lisa mate lavable estándar Blanco / color, se ulizarán colores iguales a los existentes en cada dependencia, eliminación de manchas, sobre paramentos horizontales y verticales, dos manos, incluso mano de imprimación y plastecido, andamios y ostros medios auxiliares y limpieza

| Código | Ud | Descripción | Rendimiento | Precio | Importe |
|---|---|---|---|---|---|
| O01OB230 | h | Oficial 1ª pintura (mano de obra) | 0.1 | 18.92 | 1.89 |
| O01OB240 | h | Ayudante pintura (mano de obra) | 0.1 | 17.34 | 1.73 |
| P25OZ040 | l | Emulsión fijadora muy penetrante obra/madera exterior/interior (material; 30/12/2014) | 0.07 | 8.25 | 0.58 |
| P25OG040 | kg | Masilla ultrafina acabados (material; 30/12/2014) | 0.06 | 0.98 | 0.06 |
| P25EI020 | l | Pintura plástica acrílica obra blanco/color mate (material; 30/12/2014) | 0.3 | 2.57 | 0.77 |
| P25WW220 | u | Pequeño material (material; 27/03/2017) | 0.2 | 0.91 | 0.18 |
|  |  | Total |  |  | 5.21 |

Claves: horizontal, pintura, plástico, liso, mate, estándar, paramento, vertical, mano, imprimación, pasta, blanco, lavadero, colorante

| Medición | Uds. | Largo | Ancho | Parcial |
|---|---|---|---|---|
| Planta baja |  |  |  |  |
| Ventana tipo 1 | 6 | 1.45 | 0.5 | 4.35 |
|  | 6 | 1.9 | 0.5 | 5.70 |
| Ventana tipo 2 | 5 | 0.75 | 0.5 | 1.88 |
|  | 5 | 1.9 | 0.5 | 4.75 |
| Planta primera |  |  |  |  |
| Ventana tipo 1 | 7 | 1.45 | 0.5 | 5.08 |
|  | 7 | 1.9 | 0.5 | 6.65 |
| Ventana tipo 2 | 6 | 0.75 | 0.5 | 2.25 |
|  | 6 | 1.9 | 0.5 | 5.70 |
| Planta segunda |  |  |  |  |
| Ventana tipo 1 | 7 | 1.45 | 0.5 | 5.08 |
|  | 7 | 1.9 | 0.5 | 6.65 |
| Ventana tipo 2 | 6 | 0.75 | 0.5 | 2.25 |
|  | 6 | 1.9 | 0.5 | 5.70 |
| Total |  |  |  | 56.04 |

**C04019** m2 REPOSICIÓN REMATE HUECO Y CAJÓN DE PERSIANA (01/01/2010)
56.04 m2 × 8.46 = 474.10
Remates de antiguo hueco en paramentos verticales y entronque de las fábricas con nueva carpinterías, con aislamiento, placas de escayola lisa de 120x60 cm., recibida con esparto y pasta de escayola, enlucido de yeso, pasta de sellado, etc, i/remates, sellado de juntas, limpieza, montaje y desmontaje de andamios.

| Código | Ud | Descripción | Rendimiento | Precio | Importe |
|---|---|---|---|---|---|
| O01OB230 | h | Oficial 1ª pintura | 0.15 | 18.92 | 2.84 |
| O01OB240 | h | Ayudante pintura | 0.15 | 17.34 | 2.60 |
| A01A040 | m3 | PASTA DE YESO BLANCO (material; 01/01/2010) | 0.01 | 99.41 | 0.99 |
| P04TEC010AA | m2 | Placa escayola lisa 120x60 cm (material; 31/01/2019) | 0.5 | 4.05 | 2.03 |
|  |  | Total |  |  | 8.46 |

| Medición | Uds. | Largo | Ancho | Parcial |
|---|---|---|---|---|
| Planta baja |  |  |  |  |
| Ventana tipo 1 | 6 | 1.45 | 0.5 | 4.35 |
|  | 6 | 1.9 | 0.5 | 5.70 |
| Ventana tipo 2 | 5 | 0.75 | 0.5 | 1.88 |
|  | 5 | 1.9 | 0.5 | 4.75 |
| Planta primera |  |  |  |  |
| Ventana tipo 1 | 7 | 1.45 | 0.5 | 5.08 |
|  | 7 | 1.9 | 0.5 | 6.65 |
| Ventana tipo 2 | 6 | 0.75 | 0.5 | 2.25 |
|  | 6 | 1.9 | 0.5 | 5.70 |
| Planta segunda |  |  |  |  |
| Ventana tipo 1 | 7 | 1.45 | 0.5 | 5.08 |
|  | 7 | 1.9 | 0.5 | 6.65 |
| Ventana tipo 2 | 6 | 0.75 | 0.5 | 2.25 |
|  | 6 | 1.9 | 0.5 | 5.70 |
| Total |  |  |  | 56.04 |

## 05 VARIOS
Importe: 323.9

**E30IR040A** u RÓTULO METACRILATO SIN ILUMINACIÓN
1 u × 323.9 = 323.90
Suministro y colocación de rótulo con placa frontal de metacrilato de 3 mm de grosor de dimensiones (1,16x2x88)m, rotulación por impresión directa, con letras de 0,28m de altura identificando el centro educativo "Instituto Gil y Carrasco". Incluye fijación a la pared mediante tacos y tornillos de rosca de 50 mm. Totalmente instalado. Según detalles de documentación gráfica.

| Código | Ud | Descripción | Rendimiento | Precio | Importe |
|---|---|---|---|---|---|
| O01OA070 | h | Peón ordinario | 0.25 | 17 | 4.25 |
| O01OA050 | h | Ayudante | 0.25 | 17.8 | 4.45 |
| P34IR020 | m2 | Rótulo metacrilato sin iluminación (material) | 1 | 315.2 | 315.20 |
|  |  | Total |  |  | 323.9 |

## 06 SEGURIDAD Y SALUD
Importe: 1831.34

### 06.01 PROTECCIONES INDIVIDUALES
Importe: 195.3

**E28RA005** u CASCO DE SEGURIDAD AJUSTABLE ATALAJES
6 u × 4.63 = 27.78
Casco de seguridad con atalaje provisto de 6 puntos de anclaje, para uso normal y eléctrico hasta 440 V. Certificado CE, s/R.D. 773/97 y R.D. 1407/92.

| Código | Ud | Descripción | Rendimiento | Precio | Importe |
|---|---|---|---|---|---|
| P31IA010 | u | Casco seguridad básico (material) | 1 | 4.63 | 4.63 |
|  |  | Total |  |  | 4.63 |

Claves: seguridad, punto, anclaje, círculo, casco, eléctrico

**E28RA070** u GAFAS CONTRA IMPACTOS
6 u × 2.68 = 16.08
Gafas protectoras contra impactos, incoloras (amortizables en 3 usos). Certificado CE, s/R.D. 773/97 y R.D. 1407/92.

| Código | Ud | Descripción | Rendimiento | Precio | Importe |
|---|---|---|---|---|---|
| P31IA120 | u | Gafas protectoras (material) | 0.333 | 8.06 | 2.68 |
|  |  | Total |  |  | 2.68 |

Claves: gafa, incoloro, protección, impacto, círculo, amortización

**E28RP070** u PAR DE BOTAS DE SEGURIDAD
6 u × 25.24 = 151.44
Par de botas de seguridad con plantilla y puntera de acero (amortizables en 1 usos). Certificado CE. s/R.D. 773/97 y R.D. 1407/92.

| Código | Ud | Descripción | Rendimiento | Precio | Importe |
|---|---|---|---|---|---|
| P31IP070 | u | Par botas de seguridad (material) | 1 | 25.24 | 25.24 |
|  |  | Total |  |  | 25.24 |

Claves: acero, círculo, puntera, seguridad, bota, par, amortización

### 06.02 PROTECCIONES COLECTIVAS
Importe: 1636.04

**E28EC030** u PANEL COMPLETO PVC 700x1000 mm
5 u × 15.2 = 76.00
Panel completo serigrafiado sobre planchas de PVC blanco de 0,6 mm de espesor nominal. Tamaño 700x1000 mm. Válido para incluir hasta 15 símbolos de señales, incluso textos "Prohibido el paso a toda persona ajena a la obra", incluido colocación, s/R.D. 485/97.

| Código | Ud | Descripción | Rendimiento | Precio | Importe |
|---|---|---|---|---|---|
| O01OA070 | h | Peón ordinario | 0.1 | 17 | 1.70 |
| P31SC030 | u | Panel completo PVC 700x1000 mm (material) | 1 | 13.5 | 13.50 |
|  |  | Total |  |  | 15.2 |

Claves: PVC, panel, paso, persona, colocación, plancha, blanco

| Medición | Uds. | Parcial |
|---|---|---|
| Soportal | 2 | 2.00 |
| Planta baja | 1 | 1.00 |
| Planta primera | 1 | 1.00 |
| Planta segunda | 1 | 1.00 |
| Total |  | 5 |

**E28PB180** u VALLA CONTENCIÓN DE PEATONES
80 u × 7.7 = 616.00
Valla de contención de peatones, metálica, prolongable de 2,50 m de largo y 1,00 m de altura, color amarillo, amortizable en 5 usos, incluso colocación y desmontaje, s/R.D. 486/97.

| Código | Ud | Descripción | Rendimiento | Precio | Importe |
|---|---|---|---|---|---|
| O01OA070 | h | Peón ordinario | 0.1 | 17 | 1.70 |
| P31CB100 | u | Valla contención peatones 2,5x1 m (material) | 0.2 | 30 | 6.00 |
|  |  | Total |  |  | 7.7 |

Claves: contenedor, amortización, peatonal, valla, desmontable, metal, color, amarillo, colocación

| Medición | Uds. | Parcial |
|---|---|---|
| Soportal | 80 | 80.00 |
| Total |  | 80 |

**M13APAA** u ANDAMIO PLEGABLE 1,90x0,70 h=3m
2 u × 472.02 = 944.04
Andamio plegable móvil de dimensiones (1,90x0,70)m y 3m de altura

| Código | Ud | Descripción | Rendimiento | Precio | Importe |
|---|---|---|---|---|---|
| M13AP010 | u | Andamio plegable 1,90x0,70 h=3 m (maquinaria) | 1 | 472.02 | 472.02 |
|  |  | Total |  |  | 472.02 |

## 07 GESTION DE RESIDUOS
Importe: 772.82

**U20CT010** m3 CARGA RESIDUOS DE CONTRUCCIÓN Y DEMOLICIÓN
16 m3 × 17 = 272.00
Carga de RCD y evacuación a una distancia máxima de 20 m, por medios manuales, sobre camión pequeño, contenedor o tubo de evacuación.

| Código | Ud | Descripción | Rendimiento | Precio | Importe |
|---|---|---|---|---|---|
| O01OA070 | h | Peón ordinario | 1 | 17 | 17.00 |
|  |  | Total |  |  | 17 |

Claves: evacuación, manual, medio, mano, camión, carga, tubo, máximo, contenedor

| Medición | Uds. | Largo | Ancho | Parcial |
|---|---|---|---|---|
|  | 1 | 80 | 0.2 | 16.00 |
| Total |  |  |  | 16 |

**U20CT070** u TRANSPORTE PLANTA <50 km CONTENEDOR RCD 8 m3
3 u × 84.21 = 252.63
Servicio de entrega y recogida de contenedor de RCD de 8 m3 por transportista autorizado (por la Consejería de Medio Ambiente de la Comunidad Autónoma correspondiente), colocado a pie de carga y considerando una distancia de transporte al centro de reciclaje o de transferencia no superior a 50 km. Incluye el pago de tasas de recogida de residuos. Según Real Decreto 105/2008, de 1 de febrero por el que se regula la producción y gestión de los residuos de construcción y demolición.

| Código | Ud | Descripción | Rendimiento | Precio | Importe |
|---|---|---|---|---|---|
| M13O530 | u | Entrega y recogida contenedor 8 m3 d<50 km (maquinaria) | 1 | 84.21 | 84.21 |
|  |  | Total |  |  | 84.21 |

Claves: ambiente, entrega, servicio, contenedor, planta, colocación, transporte, pie, autónomo, demolición, carga, alquiler, regulación, producción, residuo, medio, construcción

**U20CO020** mes ALQUILER CONTENEDOR RCD 8 m3
3 mes × 82.73 = 248.19
Coste del alquiler de contenedor de 8 m3 de capacidad para RCD, sólo permitido éste tipo de residuo en el contenedor por el gestor de residuos no peligrosos (autorizado por la Consejería de Medio Ambiente). Según Real Decreto 105/2008, de 1 de febrero por el que se regula la producción y gestión de los residuos de construcción y demolición.

| Código | Ud | Descripción | Rendimiento | Precio | Importe |
|---|---|---|---|---|---|
| M13O470 | mes | Alquiler contenedor RCD 8 m3 (maquinaria) | 1 | 82.73 | 82.73 |
|  |  | Total |  |  | 82.73 |

Claves: residuo, regulación, permiso, ambiente, producción, construcción, demolición, medio, contenedor, alquiler

## Precios auxiliares

**A02A080** m3 MORTERO CEMENTO M-5 (material; 01/01/2010)
Precio: 75.77
Mortero de cemento CEM II/B-P 32,5 N y arena de río de tipo M-5 para uso corriente (G), con resistencia a compresión a 28 días de 5,0 N/mm2, confeccionado con hormigonera de 200 l, s/RC-16 y UNE-EN 998-2:2004.

| Código | Ud | Descripción | Rendimiento | Precio | Importe |
|---|---|---|---|---|---|
| O01OA070 | h | Peón ordinario | 1.7 | 17 | 28.90 |
| M03HH020 | h | Hormigonera 200 l gasolina (maquinaria) | 0.4 | 2.54 | 1.02 |
| P01CC020 | t | Cemento CEM II/B-P 32,5 N sacos (material; 01/01/2010) | 0.27 | 99.62 | 26.90 |
| P01AA020 | m3 | Arena de río 0/6 mm (material; 01/01/2010) | 1.09 | 17.09 | 18.63 |
| P01DW050 | m3 | Agua (material; 01/01/2010) | 0.255 | 1.27 | 0.32 |
|  |  | Total |  |  | 75.77 |

Claves: areno, confeccionar, río, mortero, compresión, cemento, hormigón, resistencia

**A01A040** m3 PASTA DE YESO BLANCO (material; 01/01/2010)
Precio: 99.41
Pasta de yeso blanco amasado manualmente.

| Código | Ud | Descripción | Rendimiento | Precio | Importe |
|---|---|---|---|---|---|
| O01OA070 | h | Peón ordinario | 2.5 | 17 | 42.50 |
| P01CY030 | t | Yeso blanco en sacos YF (material; 01/01/2010) | 0.81 | 69.24 | 56.08 |
| P01DW050 | m3 | Agua | 0.65 | 1.27 | 0.83 |
|  |  | Total |  |  | 99.41 |

Claves: manual, pasta, yeso, blanco, amasado

## Recursos

**O01OB220** h Ayudante electricista
Claves: electricidad, ayudante

**O01OA070** h Peón ordinario
Claves: ordinario

**O01OA050** h Ayudante
Claves: ayudante

**O01OB200** h Oficial 1ª electricista
Claves: electricidad

**P01DW090** u Pequeño material
Claves: material

**O01OB130** h Oficial 1ª cerrajero
Claves: cerrajería

**O01OB140** h Ayudante cerrajero
Claves: ayudante, cerrajería

**P14EA070** m2 Doble acristalamiento baja emisividad 6/16/4 mm
Claves: cristal, emisor, doble

**P14KW060** m Sellado con silicona neutra
Claves: silicona

**P12APE040** m Cajón aislado compacto aluminio 185 mm
Claves: aluminio, cajón, compacto

**P12V070** m Vierteaguas aluminio lacado color 40 cm
Claves: color, vierteaguas, laca, aluminio

**P06SI130** m Sellado silicona neutra e=7 mm
Claves: silicona

**P08MA030** kg Adhesivo resina epoxi
Claves: adhesivo, resina, epoxi

**O01OB230** h Oficial 1ª pintura
Claves: pintura

**O01OB240** h Ayudante pintura
Claves: ayudante, pintura

**P25OZ040** l Emulsión fijadora muy penetrante obra/madera exterior/interior
Claves: fijación, emulsión

**P25OG040** kg Masilla ultrafina acabados
Claves: masilla

**P25EI020** l Pintura plástica acrílica obra blanco/color mate
Claves: pintura, plástico, acrílico, mate

**P25WW220** u Pequeño material
Claves: material

**P34IR020** m2 Rótulo metacrilato sin iluminación
Claves: metacrilato, rótulo, iluminación

**P31IA010** u Casco seguridad básico
Claves: seguridad, básico, casco

**P31IA120** u Gafas protectoras
Claves: gafa, protección

**P31IP070** u Par botas de seguridad
Claves: seguridad, bota, par

**P31SC030** u Panel completo PVC 700x1000 mm
Claves: panel, PVC

**P31CB100** u Valla contención peatones 2,5x1 m
Claves: peatonal, valla, contenedor

**M13AP010** u Andamio plegable 1,90x0,70 h=3 m
Claves: andamio, plegable

**M13O530** u Entrega y recogida contenedor 8 m3 d<50 km
Claves: entrega, contenedor

**M13O470** mes Alquiler contenedor RCD 8 m3
Claves: contenedor, alquiler

**M03HH020** h Hormigonera 200 l gasolina
Claves: gasolina, hormigón

**P01AA020** m3 Arena de río 0/6 mm
Claves: areno, río

**P01CC020** t Cemento CEM II/B-P 32,5 N sacos
Claves: cemento

**P01CY030** t Yeso blanco en sacos YF
Claves: blanco, yeso

**P01DW050** m3 Agua
Claves: agua
